# Formigó de neteja

- Propietat de l'arxiu: CYPE Ingenieros S.A.
- Format: FIEBDC-3/2016
- Programa: Generador de preus de la construcció. CYPE Ingenieros, S.A.
- Data: 21/12/2022
- Divisa: EUR
- Costos indirectes: 3 %
- IVA: 21 %

## C Fonamentacions

### CH Formigons, acers i encofrats

#### CHH Formigons

**CHH005** m³ Formigó de neteja.
Formigó HL-150/B/20, Ultra Series Relleno "LAFARGEHOLCIM", fabricat en central i abocament des de camió, per a formació de capa de formigó de neteja i anivellament de fons de fonamentació, en el fons de l'excavació prèviament realitzada.
Inclou: Replanteig. Col·locació de tocs i/o formació de mestres. Abocament i compactació del formigó. Coronació i enrasament del formigó.
Criteri d'amidament de projecte: Volum teòric, segons documentació gràfica de Projecte.
Criteri de mesura d'obra: Es mesurarà el volum teòric executat segons especificacions de Projecte, sense incloure els increments per excessos d'excavació no autoritzats.

| Codi | Ut | Descripció | Rendiment | Preu | Import |
|---|---|---|---|---|---|
| mt10hal150d | m³ | Formigó de neteja HL-150/B/20, Ultra Series Relleno "LAFARGEHOLCIM", fabricat en central. (material) | 1.05 | 53.23 | 55.892 |
| mo045 | h | Oficial 1ª estructurista, en treballs de posada en obra del formigó. (mà d'obra) | 0.095 | 27.47 | 2.610 |
| mo092 | h | Ajudant estructurista, en treballs de posada en obra del formigó. (mà d'obra) | 0.19 | 24.43 | 4.642 |
| % | % | Costos directes complementaris | 2 % | 63.144 | 1.263 |
|  |  | Costos directes |  |  | 64.407 |

Residus:
- col·locació: mt10hal150d Formigó de neteja HL-150/B/20, Ultra Series Relleno "LAFARGEHOLCIM", fabricat en central; factor de residu 0.0035

## Recursos

**mt10hal150d** m³ Formigó de neteja HL-150/B/20, Ultra Series Relleno "LAFARGEHOLCIM", fabricat en central
Dades tècniques: Cost energètic 1840.000 MJ; Emissió de CO2 230.000 kg; Codi LER 17 01 01; Massa de l'element 2300 kg; Volum 1.533333 m3
