# Formigó de neteja

- Propietat de l'arxiu: CYPE INGENIEROS, S.A.
- Format: FIEBDC-3/2002
- Divisa: EUR
- Costos indirectes: 3.00 %
- IVA: 21.00 %

## C Fonamentacions

### CH Formigons, acers i encofrats

#### CHH Formigons

**CHH005** m³ Formigó de neteja.
Formigó HL-150/B/20, Ultra Series Relleno "LAFARGEHOLCIM", fabricat en central i abocament des de camió, per a formació de capa de formigó de neteja i anivellament de fons de fonamentació, en el fons de l'excavació prèviament realitzada.
Inclou: Replanteig. Col·locació de tocs i/o formació de mestres. Abocament i compactació del formigó. Coronació i enrasament del formigó.
Criteri d'amidament de projecte: Volum teòric, segons documentació gràfica de Projecte.
Criteri de mesura d'obra: Es mesurarà el volum teòric executat segons especificacions de Projecte, sense incloure els increments per excessos d'excavació no autoritzats.

| Codi | Ut | Descripció | Rendiment | Preu | Import |
|---|---|---|---|---|---|
| mt10hal150d | m³ | Formigó de neteja HL-150/B/20, Ultra Series Relleno "LAFARGEHOLCIM", fabricat en central. (material) | 1.050 | 52.10 | 54.71 |
| au00auh020 |  | Canaleta per a abocament del formigó. | 1.000 | 0.00 | 0.00 |
| mo045 | h | Oficial 1ª estructurista, en treballs de posada en obra del formigó. (mà d'obra) | 0.087 | 27.47 | 2.39 |
| mo092 | h | Ajudant estructurista, en treballs de posada en obra del formigó. (mà d'obra) | 0.173 | 24.43 | 4.23 |
| % | % | Costos directes complementaris | 2 % | 61.33 | 1.23 |
|  |  | Costos directes |  |  | 62.56 |
