# Sostre de biguetes metàl·liques

- Propietat de l'arxiu: CYPE INGENIEROS, S.A.
- Format: FIEBDC-3/2002
- Divisa: EUR
- Costos indirectes: 3.00 %
- IVA: 21.00 %

## E Estructures

### EA Acer

#### EAF Forja de Sostres

**EAF010** m² Sostre de biguetes metàl·liques.
Forjat de 25 = 20+5 cm de cantell, compost de: biguetes d'acer laminat en calent UNE-EN 10025 S275JR, en perfils simples, IPE 100; revoltó ceràmic, 60x25x20 cm; capa de compressió de formigó armat de 5 cm de gruix, realitzada amb formigó HA-25/F/20/XC2 fabricat en central, i abocament amb cubilot, volum de formigó 0,08 m³/m², acer UNE-EN 10080 B 500 S en zona de reforç de negatius, quantia 1,8 kg/m³, i malla electrosoldada ME 20x20 Ø 5-5 B 500 T 6x2,20 UNE-EN 10080, com a armadura de repartiment; muntatge i desmuntatge del sistema d'encofrat.
Criteri de valoració econòmica: El preu inclou l'elaboració de la ferralla (tall, doblegat i conformat d'elements) en taller industrial, el muntatge en el lloc definitiu de la seva col·locació en obra, les soldadures, els talls, les escapçadures, les peces especials, els casquets i els elements auxiliars de muntatge.
Inclou: Replanteig del sistema d'encofrat. Muntatge del sistema d'encofrat. Replanteig de la geometria de la planta. Presentació de les biguetes. Execució de les unions soldades. Col·locació de revoltons. Col·locació de les armadures amb separadors homologats. Abocament i compactació del formigó. Reglejat i anivellació de la capa de compressió. Curat del formigó. Desmuntatge del sistema d'encofrat.
Criteri d'amidament de projecte: Superfície mesurada en veritable magnitud des de les cares exteriors dels cèrcols del perímetre, segons documentació gràfica de Projecte, deduint els buits de superfície major de 6 m².
Criteri de mesura d'obra: Es mesurarà, en veritable magnitud, des de les cares exteriors dels cèrcols del perímetre, la superfície realment executada segons especificacions de Projecte, deduint els buits de superfície major de 6 m².

| Codi | Ut | Descripció | Rendiment | Preu | Import |
|---|---|---|---|---|---|
| mt08evm010 | m² | Sistema d'encofrat parcial de fusta, recuperable, per a execució de massissats de suports en forjats de biguetes metàl·liques i revoltons, degudament apuntalat, amortitzable en 50 usos, fins 4,5 m d'altura. (material) | 0.100 | 25.00 | 2.50 |
| mt07bce010e | U | Revoltó ceràmic, 60x25x20 cm, segons UNE-EN 15037-3. Inclús peces especials. (material) | 6.000 | 1.60 | 9.60 |
| mt07ala010deb | kg | Acer laminat UNE-EN 10025 S275JR, en perfils laminats en calent, peces simples, per aplicacions estructurals, acabat amb emprimació antioxidant. Treballat i muntat en taller, per a col·locar amb unions soldades en obra. (material) | 13.365 | 1.44 | 19.25 |
| mt07aco010c | kg | Ferralla elaborada en taller industrial amb acer en barres corrugades, UNE-EN 10080 B 500 S, de varis diàmetres. (material) | 1.800 | 1.60 | 2.88 |
| mt08var050 | kg | Filferro galvanitzat per a lligar, de 1,30 mm de diàmetre. (material) | 0.018 | 1.50 | 0.03 |
| mt07ame010d | m² | Malla electrosoldada ME 20x20 Ø 5-5 B 500 T 6x2,20 UNE-EN 10080. (material) | 1.100 | 1.49 | 1.64 |
| mt10haf010ctLc | m³ | Formigó HA-25/F/20/XC2, fabricat en central. (material) | 0.080 | 70.93 | 5.67 |
| mq08sol010 | h | Equip d'oxitall, amb acetilè com combustible i oxigen com comburent. (maquinària) | 0.010 | 8.25 | 0.08 |
| mq08sol020 | h | Equip i elements auxiliars per soldadura elèctrica. (maquinària) | 0.015 | 3.42 | 0.05 |
| op00lla010 |  | Clau d'impacte. | 1.000 | 0.00 | 0.00 |
| op00cor020 |  | Talladora manual de metall, de disc. | 1.000 | 0.00 | 0.00 |
| au00auh010 |  | Cubilot. | 1.000 | 0.00 | 0.00 |
| au00auh040 |  | Vibrador de formigó, elèctric. | 1.000 | 0.00 | 0.00 |
| mo047 | h | Oficial 1ª muntador d'estructura metàl·lica. (mà d'obra) | 0.247 | 27.47 | 6.79 |
| mo094 | h | Ajudant muntador d'estructura metàl·lica. (mà d'obra) | 0.247 | 24.43 | 6.03 |
| mo044 | h | Oficial 1ª encofrador. (mà d'obra) | 0.067 | 27.47 | 1.84 |
| mo091 | h | Ajudant encofrador. (mà d'obra) | 0.067 | 24.43 | 1.64 |
| mo043 | h | Oficial 1ª ferrallista. (mà d'obra) | 0.048 | 27.47 | 1.32 |
| mo090 | h | Ajudant ferrallista. (mà d'obra) | 0.048 | 24.43 | 1.17 |
| mo045 | h | Oficial 1ª estructurista, en treballs de posada en obra del formigó. (mà d'obra) | 0.030 | 27.47 | 0.82 |
| mo092 | h | Ajudant estructurista, en treballs de posada en obra del formigó. (mà d'obra) | 0.115 | 24.43 | 2.81 |
| % | % | Costos directes complementaris | 2 % | 64.12 | 1.28 |
|  |  | Costos directes |  |  | 65.40 |
