# Forjat de biguetes de fusta i entrebigat amb revoltons ceràmics

- Propietat de l'arxiu: CYPE INGENIEROS, S.A.
- Format: FIEBDC-3/2002
- Divisa: EUR
- Costos indirectes: 3.00 %
- IVA: 21.00 %

## E Estructures

### EM Fusta

#### EMF Sostres

**EMF050** m² Forjat de biguetes de fusta i entrebigat amb revoltons ceràmics.
Forjat tradicional amb un intereix de 52 cm, compost per biguetes de fusta serrada de pi silvestre (Pinus sylvestris) procedent d'Espanya, de 70x70 mm de secció, amb estries en els cantells, classe resistent C18 segons UNE-EN 338 i UNE-EN 1912, qualitat estructural ME-2 segons UNE 56544; per a classe d'ús 1 segons UNE-EN 335, amb protecció davant d'agents biòtics que es correspon amb la classe de penetració NP1 segons UNE-EN 351-1, amb acabat raspallat; entrebigat amb revoltons ceràmics corbs, tipus revoltó, 52x17x2,4 cm, amb acabat rústic; i malla electrosoldada ME 20x20 Ø 5-5 B 500 T 6x2,20 UNE-EN 10080, en capa de compressió de 4 cm de gruix de formigó lleuger HLE-25/F/8/XC3, sèrie Ultra Series Ligero "LAFARGEHOLCIM", densitat 1700 kg/m³, (quantitat mínima de ciment 275 kg/m³), fabricat en central, i abocament amb cubilot; apuntalament i desapuntalament de les biguetes. Inclús filferro de lligar, separadors, elements de lligat de biguetes i cèrcols perimetrals de planta i buits.
Inclou: Preparació del perímetre de recolzament de les biguetes. Replanteig i col·locació en sec de les biguetes. Apuntalament. Acoblament de biguetes en recolzaments i ancoratges. Formació de l'entrebigat. Col·locació de la malla electrosoldada. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 6.32 | 0.25 |
| mt50spa101 | kg | Claus d'acer. (material) | 0.045 | 1.87 | 0.08 |
| mt50spa081a | U | Puntal metàl·lic telescòpic, de fins a 3 m d'altura. (material) | 0.013 | 19.25 | 0.25 |
| mt07mee100hai1baa | m³ | Fusta serrada de pi silvestre (Pinus sylvestris) procedent d'Espanya per biguetes, de fins a 5 m de longitud, de 70x70 mm de secció, amb estries en els cantells, classe resistent C18 segons UNE-EN 338 i UNE-EN 1912, qualitat estructural ME-2 segons UNE 56544; per a classe d'ús 1 segons UNE-EN 335, amb protecció davant d'agents biòtics que es correspon amb la classe de penetració NP1 segons UNE-EN 351-1, amb acabat raspallat. (material) | 0.009 | 720.32 | 6.48 |
| mt07bce041a | U | Revoltó ceràmic corb revoltó, 52x17x2,4 cm, amb acabat rústic. (material) | 7.000 | 1.65 | 11.55 |
| mt07aco020o | U | Separador homologat per malla electrosoldada. (material) | 2.000 | 0.09 | 0.18 |
| mt07ame010d | m² | Malla electrosoldada ME 20x20 Ø 5-5 B 500 T 6x2,20 UNE-EN 10080. (material) | 1.100 | 1.49 | 1.64 |
| mt08var050 | kg | Filferro galvanitzat per a lligar, de 1,30 mm de diàmetre. (material) | 0.017 | 1.50 | 0.03 |
| mt10hal100b | m³ | Formigó lleuger HA-25/F/8/XC3, sèrie Ultra Series Ligero "LAFARGEHOLCIM", de 1700 kg/m³ de densitat, quantitat mínima de ciment 275 kg/m³, fabricat en central. (material) | 0.147 | 261.08 | 38.38 |
| op00cla010 |  | Clavadora pneumàtica. | 1.000 | 0.00 | 0.00 |
| op00cep010 |  | Garlopa. | 1.000 | 0.00 | 0.00 |
| au00auh040 |  | Vibrador de formigó, elèctric. | 1.000 | 0.00 | 0.00 |
| au00auh010 |  | Cubilot. | 1.000 | 0.00 | 0.00 |
| mo048 | h | Oficial 1ª muntador d'estructura de fusta. (mà d'obra) | 0.532 | 27.47 | 14.61 |
| mo095 | h | Ajudant muntador d'estructura de fusta. (mà d'obra) | 0.532 | 24.43 | 13.00 |
| mo044 | h | Oficial 1ª encofrador. (mà d'obra) | 0.116 | 27.47 | 3.19 |
| mo091 | h | Ajudant encofrador. (mà d'obra) | 0.116 | 24.43 | 2.83 |
| mo043 | h | Oficial 1ª ferrallista. (mà d'obra) | 0.027 | 27.47 | 0.74 |
| mo090 | h | Ajudant ferrallista. (mà d'obra) | 0.027 | 24.43 | 0.66 |
| mo045 | h | Oficial 1ª estructurista, en treballs de posada en obra del formigó. (mà d'obra) | 0.032 | 27.47 | 0.88 |
| mo092 | h | Ajudant estructurista, en treballs de posada en obra del formigó. (mà d'obra) | 0.137 | 24.43 | 3.35 |
| % | % | Costos directes complementaris | 2 % | 98.10 | 1.96 |
|  |  | Costos directes |  |  | 100.06 |
