# Escala d'emergència

- Propietat de l'arxiu: CYPE INGENIEROS, S.A.
- Format: FIEBDC-3/2002
- Divisa: EUR
- Costos indirectes: 3.00 %
- IVA: 21.00 %

## I Instal·lacions

### IO Contra incendis

#### IOE Escales d'emergència

**IOE010** U Escala d'emergència.
Escala metàl·lica d'emergència situada en l'exterior de l'edifici, composta de muntants d'escala i replans, per a 7 plantes, d'altura màxima de planta 3 m, recta i amb dos trams rectes, amb una amplada útil de 1 m per a una sobrecàrrega d'ús de 400 kg/m², Euroclasse A1 de reacció al foc, segons UNE-EN 13501-1, elaborada en taller i muntada en obra mitjançant unions soldades. Composta de: FONAMENTACIÓ de formigó armat, realitzada amb formigó HA-25/F/20/XC2 fabricat en central, i acer UNE-EN 10080 B 500 S, amb una quantia aproximada de 50 kg/m³, formigonada sobre base de formigó de neteja, en el fons de l'excavació prèviament realitzada. ESTRUCTURA metàl·lica de perfils d'acer S 275 JR laminat en calent, formada per dos suports intermedis amb perfils HEB, muntant d'escala amb perfils IPE i biga mènsula per a suport de la biga de replà amb perfils HEB. ESGLAONAT I REPLÀ de xapa llagrimada d'acer galvanitzat, de 3 mm d'espessor i BARANA de 1,10 m d'altura, de tub d'acer laminat en fred, de 40x20x1,5 mm i 20x20x1,5 mm, col·locada en tot el seu perímetre i en el buit de l'escala. Inclús plaques d'ancoratge a la fonamentació i a l'estructura de l'edifici, peces especials i despunts.
Criteri de valoració econòmica: El preu no inclou l'excavació de la fonamentació. El preu inclou l'elaboració de la ferralla (tall, doblegat i conformat d'elements) en taller industrial i el muntatge en el lloc definitiu de la seva col·locació en obra, però no inclou l'encofrat.
Inclou: Formació de la capa de formigó de neteja. Col·locació de l'armadura amb separadors homologats. Abocament i compactació del formigó. Coronació i enrasament de la fonamentació amb les plaques d'ancoratge. Curat del formigó. Replanteig i marcat dels eixos dels pilars metàl·lics. Tall i ajust de les peces. Hissat i presentació de les bigues. Aplomat. Resolució de les unions a la base de fonamentació. Reglatge de la peça i ajust definitiu de les unions. Comprovació final de l'aplomat. Unions a l'edifici. Execució de punts de trobada especials i acabaments. Aplicació de dues mans d'emprimació anticorrosiva.
Criteri d'amidament de projecte: Nombre d'unitats previstes, segons documentació gràfica de Projecte.
Criteri de mesura d'obra: Es mesurarà el nombre d'unitats realment executades segons especificacions de Projecte.

| Codi | Ut | Descripció | Rendiment | Preu | Import |
|---|---|---|---|---|---|
| mt10hmf011fb | m³ | Formigó de neteja HL-150/B/20, fabricat en central. (material) | 1.050 | 57.88 | 60.77 |
| mt10haf010ctLc | m³ | Formigó HA-25/F/20/XC2, fabricat en central. (material) | 6.710 | 70.93 | 475.94 |
| mt07aco020a | U | Separador homologat per fonamentacions. (material) | 48.800 | 0.15 | 7.32 |
| mt07aco010c | kg | Ferralla elaborada en taller industrial amb acer en barres corrugades, UNE-EN 10080 B 500 S, de varis diàmetres. (material) | 50.000 | 1.60 | 80.00 |
| mt41esc010a | U | Mòdul d'escalera metàl·lica d'emergència, recta i amb dos trams rectes per planta de 3 m d'altura màxima, amb una amplada útil de 1 m, per una sobrecàrrega d'ús de 400 kg/m², Euroclasse A1 de reacció al foc, segons UNE-EN 13501-1, compost per: una estructura metàl·lica de perfils d'acer S 275 JR laminat en calent, formada per dos suports intermedis amb perfils HEB, muntant d'escala amb perfils IPE i biga mènsula per a suport de la biga de replà amb perfils HEB; esglaonat i replà de xapa llagrimada d'acer galvanitzat, de 3 mm d'espessor; i per una barana, de 1,10 m d'altura, de tub d'acer laminat en fred, de 40x20x1,5 mm i 20x20x1,5 mm, col·locada en tot el seu perímetre i en el buit de l'escala; amb preparació de superfícies en grau SA21/2 segons UNE-EN ISO 8501-1 i aplicació posterior de dues mans d'emprimació amb un espessor mínim de pel·lícula seca de 30 microns per ma; elaborat en taller. (material) | 7.000 | 3039.92 | 21279.44 |
| mt07ala010deb | kg | Acer laminat UNE-EN 10025 S275JR, en perfils laminats en calent, peces simples, per aplicacions estructurals, acabat amb emprimació antioxidant. Treballat i muntat en taller, per a col·locar amb unions soldades en obra. (material) | 70.000 | 1.44 | 100.80 |
| mt27pfi010 | l | Emprimació d'assecat ràpid, formulada amb resines alquídiques modificades i fosfat de zinc. (material) | 24.500 | 4.80 | 117.60 |
| mq07gte010a | h | Grua autopropulsada de braç telescòpic amb una capacitat d'elevació de 12 t i 20 m d'altura màxima de treball. (maquinària) | 11.360 | 54.88 | 623.44 |
| mq08sol020 | h | Equip i elements auxiliars per soldadura elèctrica. (maquinària) | 23.184 | 3.42 | 79.29 |
| au00auh020 |  | Canaleta per a abocament del formigó. | 1.000 | 0.00 | 0.00 |
| au00auh040 |  | Vibrador de formigó, elèctric. | 1.000 | 0.00 | 0.00 |
| mo043 | h | Oficial 1ª ferrallista. (mà d'obra) | 0.104 | 27.47 | 2.86 |
| mo090 | h | Ajudant ferrallista. (mà d'obra) | 0.156 | 24.43 | 3.81 |
| mo045 | h | Oficial 1ª estructurista, en treballs de posada en obra del formigó. (mà d'obra) | 0.397 | 27.47 | 10.91 |
| mo092 | h | Ajudant estructurista, en treballs de posada en obra del formigó. (mà d'obra) | 2.381 | 24.43 | 58.17 |
| mo047 | h | Oficial 1ª muntador d'estructura metàl·lica. (mà d'obra) | 31.880 | 27.47 | 875.74 |
| mo094 | h | Ajudant muntador d'estructura metàl·lica. (mà d'obra) | 31.880 | 24.43 | 778.83 |
| % | % | Costos directes complementaris | 2 % | 24554.92 | 491.10 |
|  |  | Costos directes |  |  | 25046.02 |
