# Solera de formigó amb àrids reciclats, per a aplicacions no estructurals

- Propietat de l'arxiu: CYPE Ingenieros S.A.
- Format: FIEBDC-3/2016
- Programa: Generador de preus de la construcció. CYPE Ingenieros, S.A.
- Data: 20/12/2022
- Divisa: EUR
- Costos indirectes: 3 %
- IVA: 21 %

## A Condicionament del terreny

### AN Anivellament

#### ANS Soleres

**ANS012** m² Solera de formigó amb àrids reciclats, per a aplicacions no estructurals.
Solera de 10 cm d'espessor, realitzada amb formigó HRM-25/B/20/X0, amb un percentatge màxim d'àrids reciclats del 50% Ultra Series Reciclado "LAFARGE", fabricat en central, i abocament des de camió, estès i vibrat manual mitjançant regla vibrant, sense tractament de la seva superfície. Inclús panell de poliestirè expandit de 3 cm d'espessor, per a l'execució de juntes de retracció.
Criteri de valoració econòmica: El preu no inclou la base de la solera.
Inclou: Preparació de la superfície de recolzament del formigó. Replanteig dels junts de construcció i de dilatació. Estesa de nivells mitjançant tocaments, mestres de formigó o regles. Reg de la superfície base. Formació de juntes de construcció i de juntes perimetrals de dilatació. Abocat, estesa i vibrat del formigó. Curat del formigó.
Criteri d'amidament de projecte: Superfície mesurada segons documentació gràfica de Projecte.
Criteri de mesura d'obra: Es mesurarà la superfície realment executada segons especificacions de Projecte, sense deduir la superfície ocupada pels pilars situats dintre del seu perímetre.

| Codi | Ut | Descripció | Rendiment | Preu | Import |
|---|---|---|---|---|---|
| mt10hal105tLe | m³ | Formigó HMR-25/B/20/X0 Ultra Series Reciclado "LAFARGE", amb un percentatge màxim d'àrids reciclats del 50%, fabricat en central. (material) | 0.105 | 65 | 6.825 |
| mt16pea020c | m² | Panell rígid de poliestirè expandit, segons UNE-EN 13163, mecanitzat lateral recte, de 30 mm d'espessor, resistència tèrmica 0,8 m²K/W, conductivitat tèrmica 0,036 W/(mK), per junta de dilatació. (material) | 0.05 | 2.01 | 0.101 |
| mq06vib020 | h | Regla vibrant de 3 m. (maquinària) | 0.097 | 5.23 | 0.507 |
| mo020 | h | Oficial 1ª construcció. (mà d'obra) | 0.103 | 27.5 | 2.833 |
| mo113 | h | Peó ordinari construcció. (mà d'obra) | 0.103 | 23.04 | 2.373 |
| mo077 | h | Ajudant construcció. (mà d'obra) | 0.051 | 24.46 | 1.247 |
| % | % | Costos directes complementaris | 2 % | 13.886 | 0.278 |
|  |  | Costos directes |  |  | 14.164 |

Residus:
- col·locació: mt10hal105tLe; factor de residu 0.003448
- col·locació: mt16pea020c; factor de residu 0.048

## Recursos

**mt10hal105tLe** m³ Formigó HMR-25/B/20/X0 Ultra Series Reciclado "LAFARGE"
Dades tècniques: Cost energètic 1840.000 MJ; Emissió de CO2 230.000 kg; Codi LER 17 01 01; Massa de l'element 2300 kg; Volum 1.533333 m3

**mt16pea020c** m² Panell rígid de poliestirè expandit
Dades tècniques: Cost energètic 85.089 MJ; Emissió de CO2 2.941 kg; Codi LER 17 06 04; Massa de l'element 0.9 kg; Volum 0.0015 m3
Residus:
- embalatge: re170203 Plàstic. (component de residu); rendiment 0.024 kg; Codi LER 17 02 03; Massa de l'element 1 kg; Volum 0.001667 m3
