# Forjat unidireccional amb biguetes prefabricades

- Propietat de l'arxiu: CYPE Ingenieros S.A.
- Format: FIEBDC-3/2016
- Programa: Generador de preus de la construcció. CYPE Ingenieros, S.A.
- Data: 20/12/2022
- Divisa: EUR
- Costos indirectes: 3 %
- IVA: 21 %

## E Estructures

### EH Formigó armat

#### EHU Sostres unidireccionals

**EHU024** m² Forjat unidireccional amb biguetes prefabricades.
Forjat unidireccional de formigó armat, horitzontal, amb altura lliure de planta de fins a 3 m, cantell 30 = 25+5 cm, realitzat amb formigó HA-25/F/20/XC2 fabricat en central, i abocament amb cubilot amb un volum total de formigó de 0,11 m³/m², i acer UNE-EN 10080 B 500 S en zona de reforç de negatius i connectors de biguetes i cèrcols, amb una quantia total de 2 kg/m²; muntatge i desmuntatge de sistema d'encofrat parcial, format per: taulers de fusta, amortitzables en 10 usos i estructura suport vertical de puntals metàl·lics, amortitzables en 150 usos; semibigueta pretensada T-12; revoltó de formigó, 60x20x25 cm; capa de compressió de 5 cm de gruix, amb armadura de repartiment formada per malla electrosoldada ME 20x20 Ø 5-5 B 500 T 6x2,20 UNE-EN 10080. Inclús agent filmogen, per la cura de formigons i morters.
Criteri de valoració econòmica: El preu inclou l'elaboració de la ferralla (tall, doblegat i conformat d'elements) en taller industrial i el muntatge en el lloc definitiu de la seva col·locació en obra, però no inclou els pilars ni les bigues.
Inclou: Replanteig del sistema d'encofrat. Muntatge del sistema d'encofrat. Replanteig de la geometria de la planta sobre l'encofrat. Col·locació de biguetes i revoltons. Col·locació de les armadures. Abocament i compactació del formigó. Reglejat i anivellació de la capa de compressió. Curat del formigó. Desmuntatge del sistema d'encofrat.
Criteri d'amidament de projecte: Superfície mesurada en veritable magnitud des de les cares exteriors dels cèrcols no estructurals, segons documentació gràfica de Projecte, deduint els buits de superfície major de 6 m².
Criteri de mesura d'obra: Es mesurarà, en veritable magnitud, des de les cares exteriors dels cèrcols no estructurales, la superfície realment executada segons especificacions de Projecte, deduint els buits de superfície major de 6 m². Es consideren inclosos tots els elements integrants de l'estructura senyalats en els plànols i detalls del Projecte.

| Codi | Ut | Descripció | Rendiment | Preu | Import |
|---|---|---|---|---|---|
| mt50spa052b | m | Tauló de fusta de pi, de 20x7,2 cm. (material) | 0.04 | 6.32 | 0.253 |
| mt50spa101 | kg | Claus d'acer. (material) | 0.045 | 1.87 | 0.084 |
| mt50spa081a | U | Puntal metàl·lic telescòpic, de fins a 3 m d'altura. (material) | 0.013 | 19.25 | 0.250 |
| mt07bho010d | U | Revoltó de formigó, 60x20x25 cm. Inclús peces especials. (material) | 5.25 | 0.85 | 4.463 |
| mt07vse010a | m | Semibigueta pretensada, T-12, Lmitjana = <4 m, segons UNE-EN 15037-1. (material) | 0.165 | 4.5 | 0.743 |
| mt07vse010b | m | Semibigueta pretensada, T-12, Lmitjana = 4/5 m, segons UNE-EN 15037-1. (material) | 0.908 | 4.85 | 4.404 |
| mt07vse010c | m | Semibigueta pretensada, T-12, Lmitjana = 5/6 m, segons UNE-EN 15037-1. (material) | 0.495 | 5.15 | 2.549 |
| mt07vse010d | m | Semibigueta pretensada, T-12, Lmitjana = >6 m, segons UNE-EN 15037-1. (material) | 0.083 | 5.6 | 0.465 |
| mt07aco010c | kg | Ferralla elaborada en taller industrial amb acer en barres corrugades, UNE-EN 10080 B 500 S, de varis diàmetres. (material) | 2 | 1.6 | 3.200 |
| mt08var050 | kg | Filferro galvanitzat per a lligar, de 1,30 mm de diàmetre. (material) | 0.02 | 1.5 | 0.030 |
| mt07ame010d | m² | Malla electrosoldada ME 20x20 Ø 5-5 B 500 T 6x2,20 UNE-EN 10080. (material) | 1.1 | 1.49 | 1.639 |
| mt10haf010ctLc | m³ | Formigó HA-25/F/20/XC2, fabricat en central. (material) | 0.116 | 70.93 | 8.228 |
| mt08cur020a | l | Agent filmogen, per la cura de formigons i morters. (material) | 0.15 | 1.56 | 0.234 |
| mo044 | h | Oficial 1ª encofrador. (mà d'obra) | 0.764 | 27.47 | 20.987 |
| mo091 | h | Ajudant encofrador. (mà d'obra) | 0.75 | 24.43 | 18.323 |
| mo043 | h | Oficial 1ª ferrallista. (mà d'obra) | 0.028 | 27.47 | 0.769 |
| mo090 | h | Ajudant ferrallista. (mà d'obra) | 0.028 | 24.43 | 0.684 |
| mo045 | h | Oficial 1ª estructurista, en treballs de posada en obra del formigó. (mà d'obra) | 0.05 | 27.47 | 1.374 |
| mo092 | h | Ajudant estructurista, en treballs de posada en obra del formigó. (mà d'obra) | 0.195 | 24.43 | 4.764 |
| % | % | Costos directes complementaris | 2 % | 73.443 | 1.469 |
|  |  | Costos directes |  |  | 74.912 |

Residus:
- col·locació: mt50spa052b Tauló de fusta de pi, de 20x7,2 cm; factor de residu 1
- col·locació: mt50spa101 Claus d'acer; factor de residu 0.015
- col·locació: mt50spa081a Puntal metàl·lic telescòpic, de fins a 3 m d'altura; factor de residu 1
- col·locació: mt07bho010d Revoltó de formigó, 60x20x25 cm. Inclús peces especials; factor de residu 0.100625
- col·locació: mt07vse010a Semibigueta pretensada, T-12, Lmitjana = <4 m, segons UNE-EN 15037-1; factor de residu 0.056
- col·locació: mt07vse010b Semibigueta pretensada, T-12, Lmitjana = 4/5 m, segons UNE-EN 15037-1; factor de residu 0.056
- col·locació: mt07vse010c Semibigueta pretensada, T-12, Lmitjana = 5/6 m, segons UNE-EN 15037-1; factor de residu 0.056
- col·locació: mt07vse010d Semibigueta pretensada, T-12, Lmitjana = >6 m, segons UNE-EN 15037-1; factor de residu 0.056
- col·locació: mt07aco010c Ferralla elaborada en taller industrial amb acer en barres corrugades, UNE-EN 10080 B 500 S, de varis diàmetres; factor de residu 0.025
- col·locació: mt08var050 Filferro galvanitzat per a lligar, de 1,30 mm de diàmetre; factor de residu 0.0125
- col·locació: mt07ame010d Malla electrosoldada ME 20x20 Ø 5-5 B 500 T 6x2,20 UNE-EN 10080; factor de residu 0.0487333
- col·locació: mt10haf010ctLc Formigó HA-25/F/20/XC2, fabricat en central; factor de residu 0.00325599

## Recursos

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt07bho010d** U Revoltó de formigó, 60x20x25 cm. Inclús peces especials
Dades tècniques: Cost energètic 9.909 MJ; Emissió de CO2 1.285 kg; Codi LER 17 01 01; Massa de l'element 16 kg; Volum 0.010667 m3
Residus:
- embalatge: re170201 Fusta. (component de residu); rendiment 0.008 kg; Codi LER 17 02 01; Massa de l'element 1 kg; Volum 0.000909 m3
- embalatge: re170203 Plàstic. (component de residu); rendiment 0.004 kg; Codi LER 17 02 03; Massa de l'element 1 kg; Volum 0.001667 m3

**mt07vse010a** m Semibigueta pretensada, T-12, Lmitjana = <4 m, segons UNE-EN 15037-1
Dades tècniques: Cost energètic 34.921 MJ; Emissió de CO2 3.608 kg; Codi LER 17 01 01; Massa de l'element 22.3 kg; Volum 0.014867 m3
Residus:
- embalatge: re170201 Fusta; rendiment 0.014 kg
- embalatge: re170203 Plàstic; rendiment 0.06 kg

**mt07vse010b** m Semibigueta pretensada, T-12, Lmitjana = 4/5 m, segons UNE-EN 15037-1
Dades tècniques: Cost energètic 34.921 MJ; Emissió de CO2 3.608 kg; Codi LER 17 01 01; Massa de l'element 22.3 kg; Volum 0.014867 m3
Residus:
- embalatge: re170201 Fusta; rendiment 0.014 kg
- embalatge: re170203 Plàstic; rendiment 0.06 kg

**mt07vse010c** m Semibigueta pretensada, T-12, Lmitjana = 5/6 m, segons UNE-EN 15037-1
Dades tècniques: Cost energètic 34.921 MJ; Emissió de CO2 3.608 kg; Codi LER 17 01 01; Massa de l'element 22.3 kg; Volum 0.014867 m3
Residus:
- embalatge: re170201 Fusta; rendiment 0.014 kg
- embalatge: re170203 Plàstic; rendiment 0.06 kg

**mt07vse010d** m Semibigueta pretensada, T-12, Lmitjana = >6 m, segons UNE-EN 15037-1
Dades tècniques: Cost energètic 34.921 MJ; Emissió de CO2 3.608 kg; Codi LER 17 01 01; Massa de l'element 22.3 kg; Volum 0.014867 m3
Residus:
- embalatge: re170201 Fusta; rendiment 0.014 kg
- embalatge: re170203 Plàstic; rendiment 0.06 kg

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07ame010d** m² Malla electrosoldada ME 20x20 Ø 5-5 B 500 T 6x2,20 UNE-EN 10080
Dades tècniques: Cost energètic 14.450 MJ; Emissió de CO2 0.750 kg; Codi LER 17 04 05; Massa de l'element 1.47 kg; Volum 0.0007 m3

**mt10haf010ctLc** m³ Formigó HA-25/F/20/XC2, fabricat en central
Dades tècniques: Cost energètic 1840.000 MJ; Emissió de CO2 230.000 kg; Codi LER 17 01 01; Massa de l'element 2300 kg; Volum 1.533333 m3
